# Hauptstraße 148, Sportboden und Prallwand
Angebotsaufforderung (GAEB DA XML 3.1, DA83)
Projekt: A4141013
Währung: EUR
Erstellt mit: SOFTTECH GmbH / GXML Toolbox V3.3 R20230503, AVANTI pro 2025, 29.01.2026

## 3000 Sportboden
Datum: 08.08.2025

### 01 Sanierung Sportboden

*Hinweis: Baustellenbeschreibung*
Baustellenbeschreibung

Bauvorhaben Sanierung Turnhalle, Theodor-Heus-Gymnasium,
Hauptstraße 148, 45219 Essen

Auf dem Grundstück an der Hauptstraße 148  soll für die Immobilienwirtschaft  der Stadt Essen der Hallenboden sowie die Prallwand saniert werden.
Die Turnhalle grenzt unmittelbar am Schulgebäude des Theodor-Heus-Gymnasium an.

Die Grundfläche der zu sanierenden Fläche der Dreifach-Sporthalle beträgt ca. 1219 m²

Die Anfahrt und die Beschickung der Sporthalle erfolgt über die Hauptstraße oder über die rückseitige Zufahrt auf das Schulgelände

Leistungsumfang dieser Ausschreibung sind die für die Umsetzung des Vorhabens der erforderliche Hallenboden sowie die erforderlichen Prallschutzwände der Sporthalle.

Vorbemerkungen zum Leistungsverzeichnis

1.0 - Normen, Grundlagen
- siehe Vertragsbedingungen -

Darüberhinaus gelten für alle Arbeiten die Bestimmungen, Richtlinien, Merkblätter, Verordnungen und Empfehlungen, Werks- und technische Vorschriften und Güte-Bestimmungen in der jeweils gültigen Fassung sowie Hinweise, die sich auf die vorgesehenen Materialien und deren Verarbeitung nach der neuesten Kenntnis der Technik beziehen und die Anwendungs- und Verarbeitungsrichtlinien der Liefer- und Herstellerfirmen.

Es gelten für die nachfolgend beschriebenen Leistungen insbesondere: (In den jeweils zur Zeit gültigen Fassungen).

VOB, Teil C
Landesbauordnung NRW einschl. Ergänzungen der Genehmigungsbehörde Ausführungszeichnungen
Regeln der BG,
Unfallverhütungsvorschriften (Schulen),
Kreislaufwirtschaftsgesetz (KrW/G)
Abfallsatzung der Stadt Essen
Gewerbeabfallordnung GewAbfV
Wasserhaushaltsgesetz.

2.0 - Schadstofffreie Materialien
Für alle Baustoffe und Bauteile sind ausschließlich schadstofffreie Materialien zu verwenden.

3.0 - Baulärm, Arbeitszeiten
Die Belästigungen im Baustellenbereich und von Anwohnern, Passanten und Schülern an/auf Zufahrtsstraßen durch Lärm und Staubentwicklung o.ä. bei den Arbeiten bzw. Transporten sind auf das unvermeidliche Maß zu beschränken. Die Verkehrssicherung und die laufende Reinigung inkl. Staubschutz bei Transporten sind in die Einheitspreise einzukalkulieren.

4.0 - Baustelleneinrichtung, Baustrom / Bauwasser
Die Baustelleneinrichtung des AN ist mit der Bauleitung des AG abzustimmen.
Sämtliche Verbrauchskosten für Strom und Wasser trägt der Auftraggeber.
Ein Baustrom- und ein Wasseranschluss werden bauseits zur Verfügung gestellt.
Die Verteilung innerhalb des Gebäudes ist Leistung des AN.
Alle darüber hinaus erforderlichen Baustelleneinrichtungen sind auf den anteilig zur Verfügung stehenden Flächen vom Auftragnehmer herzustellen. Die Kosten hierfür sind in die Einheitspreise einzurechnen.

Dem AN steht kein Verfügungsrecht über Räume innerhalb der Baustelle bzw. innerhalb der angrenzenden Gebäude zu. vgl. VOB, Teil C, Ziffer 4.1.1; DIN 18 299.

5.0 - Baureinigung
In die Einheitspreise ist einzukalkulieren, dass die Arbeitsbereiche und Zuwegungen während der gesamten Bauzeit sauber zu halten sind, betroffene Teile öffentlicher bzw. privater Straßen und Wege sind ständig sauber zu halten.

Der bei den Arbeiten des AN anfallende Schutt (Bauschutt, Verpackungsmaterial, sonstige Abfälle) ist zu trennen und an einer vom AG festzulegenden Stelle zu sammeln.
Der Schutt wird Eigentum des AN und ist mindestens 1 x wöchentlich zu entsorgen.

Alle Kosten der Entsorgung wie Liefern, Aufstellen, Austausch und Abtransport der Entsorgungscontainer inklusive erforderlicher Gebühren sind einzukalkulieren.

6.0 - Ausführungsunterlagen
Sämtliche Ausführungsunterlagen werden dem AN ausnahmslos in digitaler Ausführung übergeben.

7.0 - Meterrisse
Die bestehenden OK FFB sind als Bezug zu nutzen.

8.0 - Personal
Der AN verpflichtet sich, für die Durchführung seiner vertraglichen Leistungen und zur Einhaltung der vereinbarten Termine ausreichendes Personal mit qualifizierter Führung zur Verfügung zu stellen.

9.0 - Witterung
Erschwernisse während der Ausführungszeit durch Witterungseinflüsse sind in den Einheitspreisen zu
berücksichtigen. z.B. gelten Regenfälle als typische Gefahrenursache im Bauwesen. Die Niederschläge und die Schäden sind durch den AN ohne Vergütung zu beseitigen.

10.0 - Absturzsicherung (über die Gerüste hinaus)
Erforderliche provisorische Absturzsicherungen, die für die eigenen Leistungen des AN erforderlich sind, sind ohne gesonderte Vergütung während der vertraglichen Ausführungsdauer herzustellen, instandzuhalten und zu demontieren/entsorgen.
Entfernt der AN für seine eigene Leistung bereits vorhandene Absturzsicherungen, so hat er die Bereiche zu sichern und nach Abschluss der eigenen Arbeiten die Absturzsicherungen wiederherzustellen.

11.0 - Gerüste
Erforderliche Gerüste, die für die eigenen Leistungen des AN erforderlich sind, sind ohne gesonderte Vergütung herzustellen, vor- und instandzuhalten und zu demontieren/entsorgen.

12.0 - Werkstattplanung
Der AN hat alle von ihm zu erstellenden Werkstatt- und Montagezeichnungen vor Fertigung dem AG rechtzeitig zur formellen Freigabe vorzulegen. Mit der Fertigung darf nur nach freigegebenen Plänen begonnen werden.

13.0 - Maße
Alle Maße sind ca.-Maße und vor Ausführungs- bzw. Planungsbeginn eigenverantwortlich vom AN aufzunehmen. Abweichungen sind dem Architekten mitzuteilen.

14.0 - Nebenleistungen
siehe hierzu auch 4.0 der VOB Teil C und die gewerkespezifischen Vorbemerkungen.

15.0 - Termine
Ausführungstermine sind mit der Bauleitung abzustimmen.

16.0 - Abnahme
Der Auftragnehmer ist verpflichtet, dem Auftraggeber oder dem von ihm bestellten Vertreter bei der Abnahme zur Dokumentation ohne gesonderte Vergütung alle in den Leistungsverzeichnissen geforderten Unterlagen, in einfacher Ausfertigung zu übergeben, darüberhinaus von den verwendeten Materialien Prüfzeugnisse, Produktdatenblätter und Übereinstimmungserklärungen - dies gilt insbesondere für Materialien mit Anforderungen an Schall- und Brandschutz, sowie für z.B. Farben, Lacke hinsichtlich Umweltverträglichkeit.

17.0 - Objektbegehung vor Angebotsabgabe
Der AN hat sich vor Abgabe des Angebots vom Umfang der auszuführenden Arbeiten und über die örtlichen Gegebenheiten zu informieren. Ortsbesichtigungen sind nur nach vorheriger Absprache mit dem AG möglich. Nachforderungen, die aus Unkenntnis über die Örtlichkeit entstehen werden nicht anerkannt.

18.0 - Sonstiges
Alle Leistungen, die zur Funktionsfähigkeit bzw. Vollständigkeit der beschriebenen Arbeiten erforderlich werden, sind im Einheitspreis enthalten, auch wenn im Einzelfall diese Leistungen nicht besonders erwähnt sind.

Im Leistungsverzeichnis genannte Produkte dienen der Vereinfachung und oder zur Erklärung der Wertigkeit. Grundsätzlich gilt auch ohne weiteren Hinweis  "oder gleichwertig"

Die Kommunikation zwischen alle Beteiligten gilt in Textform gleichermaßen wie Schriftform.

#### 01.01 Los 1 Hallenboden

**01.01.0010 Baustelleneinrichtung**
Einrichten der Baustelle für sämtliche in der Leistungsbeschreibung aufgeführten Leistungen.
Menge: 1,000 psch
Voraussichtliche Abrechnungsmenge: 1,000

**01.01.0020 Untergrund reinigen**
Reinigen des Untergrundes zur Aufnahme der Abdichtungsbahn
Menge: 1216,000 m2

**01.01.0030 Nivellierplan**
Nivelliernetz im Raster von 3 x 3 m mittels Nivelliergerät und Messlatte auf 0,1 cm genau erstellen. Das Nivellement ist dem Bauherrn zu überreichen.
Menge: 1,000 psch
Voraussichtliche Abrechnungsmenge: 1,000

**01.01.0040 Feuchtigkeitssperre**
Feuchtigkeitssperre Dicke: ca. 1 mm durch Aufbringen einer Abdichtungsbahn aus Elastomerbitumen mit Glasvlies-und Aluminiumeinlage auf Rohbetondecke gegen Bodenfeuchtigkeit nach DIN 18195-4, fachgerecht verlegt, sd-Wert =1500 m.
Längsnähte mit 10 cm Überlappung verklebt, Kopfstöße der Abdichtungsbahn mit Anschlussstreifen aus Kaltklebebitumen schließen.
An Wänden wannenartig bis OkFF hochgezogen.

angebotenes Fabrikat:____________________________
Menge: 1216,000 m2

**01.01.0050 Zulage Abdichtung Bodenhülsen**
Zulage zu vorgenannter Feuchtigkeitssperre für das Anarbeiten der Abdichtung an Bodenhülsen oder andere Durchdringungen mit Bitumenspachtelmasse oder glw.
Menge: 36,000 Stück

**01.01.0060 Sportboden aus Birke-Sperrholz**
Flächenelastischer Sportboden gemäß DIN-V 18032-2 und DIN-EN 14904 bestehend aus elastischer Konstruktion und 4 mm Linoleum-Oberbelag

Oberbelag:
Sportbodenbelag aus Linoleum nach DIN 18032 / EN 14904
Erfüllt die Anforderungen gem. DIN 18032-2 / EN 14904
(Eindruckverhalten, Schlagfestigkeit, Gleitreibung)
Ausgestattet mit werkseitiger, durch Laser-UV-Technologie dreifach vernetzten, NEOCARE-Oberflächenvergütung, lösemittelfrei. Eine Einpflege ist bei Beachtung der Reinigungs- und Pflegeempfehlung nicht erforderlich. oder glw.
Oberfläche glatt, starker unifarbener Grundton, monochromer, richtungsfreier Charakter mit dezent gesprenkeltem Oberflächendesign,
Farbe nach Wahl des Auftraggebers
Richtqualität: Gerflor DLW Linodur Neocare o. glw.

angebotenes Fabrikat: ________________________________
Unterkonstruktion:
Lastverteilungsplatte aus Sperrholz, mind. 12 mm stark  9-lagig durch und durch Birke, keine Kombiplatte nach EN 636 Teil 2 BFU 100 verleimt auf der Unterkonstruktion verschraubt
Blindboden mind. 15 mm stark aus Birke-Multiplex-Streifen
Einlagige Schwingträgerkonstruktion auf Elastikpads. Schwingträger aus Birke-Multiplex-Streifen mind. 18 mm stark  im Abstand von max. 500 mm Mitte-Mitte
Auf Grund der gewünschten hohen Bruchlasten wird explizit ein einlagiges Schwingträgersystem gefordert, in welches die auftretenden Lasten direkt über den Blindboden als Gleichlast eingetragen werden.
Die gesamte Unterkonstruktion soll aus Stabilitätsgründen nur aus
Birke-Sperrholz BFU 100 gemäß DIN EN 636 hergestellt werden
Anforderungsprofil hinsichtlich der Gleichwertigkeit der Unterkonstruktion

Blindboden aus Birke-Multiplex
Bietereintrag:  _____________ (ja/nein)
Schwingträger aus Birke-Multiplex
Bietereintrag:  _____________ (ja/nein)
Sportböden mit Massivholzunterkonstruktionen oder Konstruktionen bei denen die Last über dünne Sperrholzlaschen oder über zweilagige Schwingträgerkonstruktionen als mittig wirkende Einzellast in den unteren Schwingträger eingetragen werden, sind nicht gewünscht und werden daher als nicht gleichwertig aus der Angebotswertung genommen.
Der Sportboden ist bis zu einer Aufbauhöhe von 120 mm fachgerecht einschl. Ausgleich von Unebenheiten der Rohbetonsohle aufzuständern.

sportfunktionelles Prüfzeugnis nach DIN 18032:

Prüfzeugnis-Nr.:  ___________________________

Prüfzeugnis-Datum:  ___________________________

Prüfinstitut:  ___________________________

Güteüberwachung:
RAL-Nr.:  ____________________________
Menge: 1216,000 m2

**01.01.0070 Mineralwolle 20 mm WLG 035**
Mineralwolle WLG 035 in einer Stärke von 20 mm liefern und vollflächig verlegen. Lediglich die Auflagerpunkte des Sportbodens werden ausgespart.
Menge: 1216,000 m2

**01.01.0080 Rahmen und Deckel bis 180 mm li. Durchmeser**
Aussparung im Sportboden einschließlich evtl. erforderlicher Verstärkung der Unterkonstruktion fachgerecht herstellen, Rahmen aus Leichtmetall oberflächenbündig in die Lastverteilerplatte einfräsen, Deckel aus Voll-Kunststoff einbauen und mit dem Oberbelag belegen, einschl. Lieferung. lichter Durchmesser bis 180 mm
Menge: 30,000 Stück

**01.01.0090 Rahmen und Deckel bis 330 mm mit Einschub**
Aussparung im Sportboden einschließlich evtl. erforderlicher Verstärkung der Unterkonstruktion fachgerecht herstellen, Rahmen aus Leichtmetall oberflächenbündig in die Lastverteilerplatte einfräsen, Deckel aus Voll-Kunststoff mit Einschub einbauen und mit dem Oberbelag belegen, einschl. Lieferung. lichter Durchmesser bis 330 mm mit Einschub
Menge: 6,000 m2

**01.01.0100 Saugheber liefern**
Geeignete Saugheber für das Abheben der Sportgerätedeckel frei Baustelle liefern bzw. dem Hausmeister übergeben.
Menge: 3,000 Stück

**01.01.0110 Bodenankerplatten**
Bodenankerplatten zur Befestigung der Sportgeräte liefern und fachgerecht oberflächenbündig in den Oberbelag einfräsen
Menge: 8,000 Stück

**01.01.0120 Grundreinigung des Sportbodens**
Grundreinigung des Oberbelages sofort nach Abschluss der Verlegearbeiten mit geeignetem Reinigungsmittel entsprechend DIN V 18032-02:2001-04, Abs. 7.
Menge: 1368,000 m2

**01.01.0130 Spielfeldmarkierungsplan**
Erstellen eines Spielfeldmarkierungsplanes im Maßstab M 1:50 und dem Bauherren in Papierform und  als dwg-Datei übergeben.
Menge: 1,000 psch
Voraussichtliche Abrechnungsmenge: 1,000

**01.01.0140 Spielfeldmarkierungen**
Spielfeldmarkierungen auf vorgenannten Oberbelägen einmessen und dauerhaft mit Zweikomponenten-PUR-Farbe aufzeichnen.
Linienbreite 2 bis 5 cm Linien unter 1 lfm Länge werden als Ausgleich für den erhöhten Messaufwand als 1,00 lfdm abgerechnet.
Menge: 2200,000 m

**01.01.0150 Übergangsschienen 80 mm**
Übergangsschiene mit Dachprofil aus Edelstahl 2 mm stark in 80 mm Breite liefern und an den Übergängen mit Belagswechsel anbringen
Menge: 32,000 m

**01.01.0160 Bodenausgleichsmasse**
Bodenausgleichsmasse liefern und Einbauen als Ausgleich auf dem vorhandenen Estrich im Bereich der Geräteräume
Schichtdicke im Mittel bis 7 mm
Menge: 152,000 m2

**01.01.0170 Oberbelag Linoleum Geräteraum**
Oberbelag im Bereich der Geräteräume auf vorhandenen Estrich verlegt:
Passend zu Sportbodenbelag
Sportbodenbelag aus Linoleum nach DIN 18032 / EN 14904
Erfüllt die Anforderungen gem. DIN 18032-2 / EN 14904
(Eindruckverhalten, Schlagfestigkeit, Gleitreibung)
Ausgestattet mit werkseitiger, durch Laser-UV-Technologie dreifach vernetzten, NEOCARE-Oberflächenvergütung, lösemittelfrei. Eine Einpflege ist bei Beachtung der Reinigungs- und Pflegeempfehlung nicht erforderlich. oder glw.
Oberfläche glatt, starker unifarbener Grundton, monochromer, richtungsfreier Charakter mit dezent gesprenkeltem Oberflächendesign,
Farbe nach Wahl des Auftraggebers
Richtqualität: Gerflor DLW Linodur Neocare o. glw.
Menge: 152,000 m2

**01.01.0180 Fußleiste Buche 60/16 mm flachliegend**
Fußleiste Buche 60/16 mm flachliegend
Fußleiste Buche, Abm.: 60 x 16 mm, farblos lackiert, flachliegend mit ca. 1cm Wandabstand liefern und befestigen
Menge: 82,000 m

#### 01.02 Stundenlohn

*Hinweis: Stundenlohnarbeiten werden nur in Absprache der Bauleitung akzeptiert.*
Stundenlohnarbeiten werden nur in Absprache der Bauleitung akzeptiert. Die Abrechnung erfolgt im Rapport. Nach Ausführung hat der AN die Stunden an entsprechender Stelle abzuzeichnen.

**01.02.0010 Stundenlohn Vorarbeiter**
Nach Anweisung der Bauleitung
 Abrechnung erfolgt im Rapport
Menge: 5,000 h

**01.02.0020 Stundenlohn Facharbeiter**
Nach Anweisung der Bauleitung
 Abrechnung erfolgt im Rapport
Menge: 15,000 h

**01.02.0030 Stundenlohn Bauhelfer**
Nach Anweisung der Bauleitung
 Abrechnung erfolgt im Rapport
Menge: 15,000 h
